# Módulo solar fotovoltaico

- Propriedade do ficheiro: CYPE INGENIEROS, S.A.
- Formato: FIEBDC-3/2002
- Moeda: EUR
- Custos indirectos: 3.00 %
- IVA: 23.00 %

**IEF010** m² Módulo solar fotovoltaico, tipo Dark, opaco, para integração arquitectónica em fachada de edifício, referência 034AN-12450300-00-1 "ONYX SOLAR", fornecido em peças de 1245x300 mm e 0,37 m², com uma potência máxima (Wp) de 58 W/m², formado por vidro exterior Float de 3,2 mm de espessura, células de camada fina de silício amorfo, camada adesiva de EVA de 0,9 mm de espessura, transparente, e vidro interior Float de 4 mm de espessura.
Módulo solar fotovoltaico, tipo Dark, opaco, para integração arquitectónica em fachada de edifício, referência 034AN-12450300-00-1 "ONYX SOLAR", fornecido em peças de 1245x300 mm e 0,37 m², com uma potência máxima (Wp) de 58 W/m², formado por vidro exterior Float de 3,2 mm de espessura, células de camada fina de silício amorfo, camada adesiva de EVA de 0,9 mm de espessura, transparente, e vidro interior Float de 4 mm de espessura, com caixa de ligações standard. Inclusive acessórios de montagem e material de ligação eléctrica. Totalmente montado, ligado e testado.
Inclui: Colocação e fixação do módulo. Ligação com a rede eléctrica.
Critério de medição de projecto: Superfície medida segundo documentação gráfica de Projecto, sem duplicar esquinas nem encontros, descontando todas as aberturas.
Critério de medição de obra: Medir-se-á a superfície realmente executada segundo especificações de Projecto, sem duplicar esquinas nem encontros, descontando todas as aberturas.

| Código | Un | Descrição | Rendimento | Preço | Importância |
|---|---|---|---|---|---|
| mt35ony010haaa1a | m² | Módulo solar fotovoltaico, tipo Dark, opaco, para integração arquitectónica em fachada de edifício, referência 034AN-12450300-00-1 "ONYX SOLAR", fornecido em peças de 1245x300 mm e 0,37 m², com uma potência máxima (Wp) de 58 W/m², formado por vidro exterior Float de 3,2 mm de espessura, células de camada fina de silício amorfo, camada adesiva de EVA de 0,9 mm de espessura, transparente, e vidro interior Float de 4 mm de espessura, com caixa de ligações standard. (material) | 1.000 | 115.00 | 115.00 |
| mo009 | h | Oficial de 1ª instalador de colectores solares. (mão de obra) | 1.051 | 17.77 | 18.68 |
| mo108 | h | Ajudante de instalador de colectores solares. (mão de obra) | 1.051 | 16.79 | 17.65 |
| % | % | Custos directos complementares | 2 % | 151.33 | 3.03 |
|  |  | Custos directos |  |  | 154.36 |
